# Control de ducha libre de contacto, modelo Neptune 1042 TE de Stern. Transformador de 9V

- Propiedad del archivo: CONSTRUNARIO
- Formato: FIEBDC-3/2012
- Programa: Construnario Versión 3.51
- Fecha de los precios: 20/10/2021
- Divisa: EUR

**612281** u Control de ducha libre de contacto, modelo Neptune 1042 TE de Stern. Transformador de 9V
Control de ducha libre de contacto, modelo Neptune 1042 TE de Stern. Transformador de 9V Instalación: Empotrada a pared Opciones de fuente de alimentación: pila de 9 V o transformador de 9 V Presión de funcionamiento: 0.5-8.0 bar / 7.0-116.0 PSI. Para presión de más de 8 bar usar una válvula reductora Suministro de agua: Agua fría y Caliente Temperatura del agua: Máximo 70°C Tiempo de de flujo: 2 minutos modificables en sitio Control de ducha electrónico y termostático, libre de contacto, activado por sensor de infrarrojos. Para instalación empotrada a pared, provisto con mezclador termostático para el control de la temperatura, válvulas anti-retorno, filtros y Termostop a 38 °C. Provisto con una descarga automática cada 24 horas en el caso de que el producto no haya sido utilizado, previniendo la congelación de líneas, la proliferación de bacterias por el agua estancada. Funciones modificables con control remoto: rango del sensor, tiempo de respuesta, tiempo de retraso y tiempo de seguridad. El grifo se cerrará automáticamente tras 90 segundos de uso. El sensor incorpora un indicador de batería baja.
