# Touch-Free Elctronic Shower Control, Neptune 1042 TE from Stern. 9V transformer

- Owner of the file: CONSTRUNARIO
- Format: FIEBDC-3/2012
- Program: Construnario Versión 3.51
- Date of prices: 20/10/2021
- Currency: EUR

**612281** u Touch-Free Elctronic Shower Control, Neptune 1042 TE from Stern. 9V transformer
Price: 000
Touch-Free Elctronic Shower Control, Neptune 1042 TE from Stern. 9V transformer Installation Concealed wall-mounted Power Supply · 9V battery · 9V transformer Operating pressure 0.5-8.0 bar / 7.0-116.0 psi Water supply Hot and cold water Water Temperature Maximum 70°C Touch-free electronic shower control. Operated by infrared sensor. With a mixer for water temperature adjustment for hot and cold water. Powered by a 9V battery or a 9V transformer. Battery version includes a low battery indicator included. Non return valves, filters and Thermostop at 38° included. All components are located inside the body for added vandal protection. Auto shutoff after 120 seconds of use. Adjustable settings by remote control: sensor range, security time, delay in, delay out, on-off and reset to factory settings. Includes an adjustable 24 hour hygiene activation.
