# Touch-Free Electronic Soap Dispenser for Multifeed System, MF Trendy from Stern. 12 V Transformer

- Owner of the file: CONSTRUNARIO
- Format: FIEBDC-3/2012
- Program: Construnario Versión 3.51
- Date of prices: 19/10/2021
- Currency: EUR

**7292073** u Touch-Free Electronic Soap Dispenser for Multifeed System, MF Trendy from Stern. 12 V Transformer
Price: 000
Touch-Free Electronic Soap Dispenser for Multifeed System, MF Trendy from Stern. 12 V Transformer Installation Deck-mounted Power Supply 12V transformer Soap For Multifeed soap system. Peristaltic pump enables the use of any kind of liquid soap, detergent or antibacterial gel Soap Dose Default setting: 1.2-1.6 cc Adjustable by remote control in accordance to the selected soap. Refill Soap priming operated by remote control or by easy-to-use manual refill button Touch-free electronic soap dispenser for deck-mounted installation. Activated by infrared sensor. For use with any non-proprietary soap. Connects to a central Multifeed soap system (which can support up to six soap dispensers simultaneously). Chrome plated body, other finishes available. With a designated peristaltic pump that prevents clogging and back flow. Adjustable settings by remote control: soap quantity, soap tank refill, temporary off and reset to factory settings.
