# Touch-free electronic soap dispenser, MF Elite SD from Stern. 12V Transformer

- Owner of the file: CONSTRUNARIO
- Format: FIEBDC-3/2012
- Program: Construnario Versión 3.51
- Date of prices: 19/10/2021
- Currency: EUR

**7292077** u Touch-free electronic soap dispenser, MF Elite SD from Stern. 12V Transformer
Price: 000
Touch-free electronic soap dispenser for deck mounted installation. Activated by infrared sensor. For use with any non-proprietary soap. Connects to central Multifeed soap system (which can support up to six soap dispensers simultaneously). Chrome plated body, other finishes available. With a designated peristaltic pump that prevents clogging and back flow. Adjustable settings by remote control: soap quantity, soap tank refill, temporary off and reset to factory settings.
