# Touch-Free Electronic Soap Dispenser, MF Tubular AISI316 from Stern. 12V Transformer

- Owner of the file: CONSTRUNARIO
- Format: FIEBDC-3/2012
- Program: Construnario Versión 3.51
- Date of prices: 19/10/2021
- Currency: EUR

**7292186** u Touch-Free Electronic Soap Dispenser, MF Tubular AISI316 from Stern. 12V Transformer
Price: 000
Touch-Free Electronic Soap Dispenser, MF Tubular AISI316 from Stern. 12V Transformer Installation Wall-mounted Power Supply 12V transformer Soap For Multifeed soap system. Peristaltic pump enables the use of any kind of liquid soap, detergent or antibacterial gel Soap Dose Default setting: 1.2-1.6 cc Adjustable by remote control in accordance to the selected soap. Refill Soap priming operated by remote control or by easy-to-use manual refill button Touch-free electronic soap dispenser for wall-mounted installation. Activated by infrared sensor. For use with non-proprietary soap. Connects to a central Multifeed soap system (which can support up to six soap dispensers simultaneously). Chrome plated body, other finishes available. Stainless Steel AISI316 material body also available. With a designated peristaltic pump that prevents clogging and back flow. Adjustable settings by remote control: soap quantity, soap tank refill, temporary off and reset to factory settings.
