# Dispensador electrónico de jabón sin contacto, modelo Tubular SD AISI316 de Stern. Transformador 12 V

- Propiedad del archivo: CONSTRUNARIO
- Formato: FIEBDC-3/2012
- Programa: Construnario Versión 3.51
- Fecha de los precios: 19/10/2021
- Divisa: EUR

**7292221** u Dispensador electrónico de jabón sin contacto, modelo Tubular SD AISI316 de Stern. Transformador 12 V
Dispensador electrónico de jabón sin contacto, modelo Tubular SD AISI316 de Stern. Transformador 12 V Instalación: Montado a pared Opciones de alimentación: Transformador de 12 V o Caja porta pilas para seis (6) pilas tipo D Jabón: Para usar con sistema de llenado múltiple. Este dispensador de jabón incluye una bomba peristáltica que permite el uso de cualquier tipo de jabón líquido, detergente o gel antibacteriano. Dosificación del jabón: Dosis configurada de fábrica entre 1,2 y 1,6 cc, dependiendo del tipo de jabón elegido. La dosis de jabón puede modificarse con el control remoto del dosificador. Viscosidad de jabón: 100-3800 cPs Rellenado: Botón de rellenado fácil de usar para que el jabón comience a salir por la boquilla del dispensador. Esta función puede realizarse también con el control remoto. Dispensador de jabón electrónico libre de contacto para instalación a pared, para uso con el sistema de llenado múltiple, que permite proveer hasta 6 dispensadores de jabón con un solo tanque de 6 litros. Activado por sensor de infrarrojos. Cuerpo cromado; otros acabados disponibles, versión fabricada en acero inoxidable 316 disponible. Apto para su uso con jabones líquidos de diferentes marcas, Con el mando a distancia pueden realizarse las siguientes funciones: selección de la cantidad de jabón, rellenado del depósito de jabón desconexión temporal, retorno a configuración de fábrica.
