# Dispensador de jabón sin contacto, modelo MF Elite SD Plus AISI316 de Stern. Transformador 12 V. Sistema de llenado múltiple

- Propiedad del archivo: CONSTRUNARIO
- Formato: FIEBDC-3/2012
- Programa: Construnario Versión 3.51
- Fecha de los precios: 19/10/2021
- Divisa: EUR

**7292241** u Dispensador de jabón sin contacto, modelo MF Elite SD Plus AISI316 de Stern. Transformador 12 V. Sistema de llenado múltiple
Dispensador de jabón sin contacto, modelo MF Elite SD Plus AISI316 de Stern. Transformador 12 V. Sistema de llenado múltiple Instalación: Montado sobre encimera. Instalación normal, con el depósito bajo el lavabo o remota, fijando a la pared el soporte para el depósito. Opciones de alimentación: • Caja porta pilas para seis pilas D • Transformador de 12 V o Caja porta pilas para seis (6) pilas tipo D Jabón: Para usar con sistema de llenado múltiple. Este dispensador de jabón incluye una bomba peristáltica que permite el uso de cualquier tipo de jabón líquido, detergente o gel antibacteriano. Dosificación del jabón: Dosis configurada de fábrica entre 1,2 y 1,6 cc, dependiendo del tipo de jabón elegido. La dosis de jabón puede modificarse con el control remoto del dosificador. Viscosidad de jabón: 100-3800 cPs Rellenado: Botón de rellenado fácil de usar para que el jabón comience a salir por la boquilla del dispensador. Esta función puede realizarse también con el control remoto. Dispensador de jabón electrónico libre de contacto para instalación sobre encimera Cuerpo alto 304 mm / 11.96”, para uso con el sistema de llenado múltiple, que permite proveer hasta 6 dispensadores de jabón con un solo tanque de 6 litros. Activado por sensor de infrarrojos. Cuerpo cromado; otros acabados disponibles, versión fabricada en acero inoxidable 316 disponible. Apto para su uso con jabones líquidos de diferentes marcas, Con el mando a distancia pueden realizarse las siguientes funciones: selección de la cantidad de jabón, rellenado del depósito de jabón desconexión temporal, retorno a configuración de fábrica.
