# Fluxómetro electrónico libre de contacto para inodoro, modelo Nara 2032 KE de Stern. Transformador de 9 V. Marco para instalación a pared

- Propiedad del archivo: CONSTRUNARIO
- Formato: FIEBDC-3/2012
- Programa: Construnario Versión 3.51
- Fecha de los precios: 20/10/2021
- Divisa: EUR

**800276** u Fluxómetro electrónico libre de contacto para inodoro, modelo Nara 2032 KE de Stern. Transformador de 9 V. Marco para instalación a pared
Fluxómetro electrónico libre de contacto para inodoro, modelo Nara 2032 KE de Stern. Transformador de 9 V. Marco para instalación a pared Instalación: Empotrada a pared Consumo: Sistema de doble descarga. Media descarga 3 LPF , Descarga completa 6 LPF y version Eco de 4.8 LPF Opciones de fuente de alimentación: Pila interna de 9 V o Transformador de 9 V Descarga higiénica automática: Aclarado automático cada 24 horas de no uso después de la última activación Presión recomendada: 1 bar - 8.0 bar Fluxómetro electrónico libre de contacto para inodoro, instalación mural empotrada Activación por medio de sensor provisto con sistema doble descarga, descarga media de 3 LPF y descarga completa de 6 litros o de 4.8 litros . Incluye botón mecánico para descarga Manual alternativa , incluye panel protector que facilita la instalación y protege los componentes. Opción con bastidor en caso de que la instalación lo requiera Rango del sensor ajustable con control remoto. Otras funciones modificables con control remoto: tiempo de descarga, tiempo de reacción tiempo de retraso, encendido/apagado, reajuste. Provisto con sistema indicador de pila baja y descarga automático cada 24 horas en el caso que el producto no haya sido utilizado.
