# Electronic WC Frame Set, Nara 2032 KE from Stern. 9V Transformer

- Owner of the file: CONSTRUNARIO
- Format: FIEBDC-3/2012
- Program: Construnario Versión 3.51
- Date of prices: 20/10/2021
- Currency: EUR

**800276** u Electronic WC Frame Set, Nara 2032 KE from Stern. 9V Transformer
Price: 000
Electronic WC Frame Set, Nara 2032 KE from Stern. 9V Transformer Installation Concealed. Iron frame available Power Supply • 9V battery • 9V transformer Operating pressure 1.0-8.0 bar / 14.5-116.0 psi Water flow 3 lpf half flush / 0.8 gpf 6 lpf full flush / 1.58 gpf ECO - Water saving option 4.5 lpf full flush / 1.18 gpf Electronic WC Frame Set. Galvanized steel iron frame system for wall hang toilets. For concrete or dry walls with four (4) steel screws. Delivered ready for installation with flush valve and complete required accessories included.
