# Fluxómetro electrónico sin contacto, modelo Nara 2030 K de Stern. Pila interna de 9 V. Bastidor de hierro incluido

- Propiedad del archivo: CONSTRUNARIO
- Formato: FIEBDC-3/2012
- Programa: Construnario Versión 3.51
- Fecha de los precios: 20/10/2021
- Divisa: EUR

**800277** u Fluxómetro electrónico sin contacto, modelo Nara 2030 K de Stern. Pila interna de 9 V. Bastidor de hierro incluido
Fluxómetro electrónico sin contacto, modelo Nara 2030 K de Stern. Pila interna de 9 V. Bastidor de hierro incluido Instalación: empotrada a pared Consumo: 1.89 LPF, disponibles 1 LPF o 0.5 LPF Opciones de fuente de alimentación: Pila interna de 9 V o Transformador de 9 V Descarga higiénica automática: aclarado automático cada 24H horas luego de la última activación Presión recomendada 0.5 - 8.0 bar (14.5 - 116 PSI). Fluxómetro electrónico libre de contacto para urinario, activado por sensor. descarga automático cada 24 horas en el caso que el producto no haya sido utilizado. Diferentes consumos disponibles, 1.89 LPF, 1 LPF o 0.5 LPF válvula de cierre, filtro e indicador de batería baja. Descarga previa opcional disponible bajo pedido. Con el control remoto de Stern pueden modificarse los siguientes parámetros: rango del sensor, tiempo de descarga, tiempo de reacción, tiempo de retraso y encendido-apagado.
