# Urinal Frame Sets, Nara 2030 K from Stern. 9V Battery. Iron mounting frame set

- Owner of the file: CONSTRUNARIO
- Format: FIEBDC-3/2012
- Program: Construnario Versiσn 3.51
- Date of prices: 20/10/2021
- Currency: EUR

**800277** u Urinal Frame Sets, Nara 2030 K from Stern. 9V Battery. Iron mounting frame set
Price: 000
Urinal Frame Sets, Nara 2030 K from Stern. 9V Battery. Iron mounting frame set Advantages: • Suitable for installtions in solid or drywall construction • Containes 9 mm holes for use in wood frame construction • Galvanized leg support, adjustable height 0-200 mm • Powder coated, blue color • Rotating foot plate • For structures on the floor, leg supports retractable to -50 mm • Stop valve with throttle pre-mounted • Protection cover that protects the service opening against moisture and dirt and can be cut to length • Frame with C profile 40/40 mm • Frame height from 1140 mm to 1340 mm Iron mounting frame set. Delivered ready for installation with flush valve and complete required accessories included. * Urinal bowl not included
