# Touch Free Counceled Cistern System, Artis G from Stern

- Owner of the file: CONSTRUNARIO
- Format: FIEBDC-3/2012
- Program: Construnario Versión 3.51
- Date of prices: 27/10/2021
- Currency: EUR

**800410** u Touch Free Counceled Cistern System, Artis G from Stern
Price: 000
Touch Free Counceled Cistern System, Artis G from Stern Installation: Concealed with mounting frame Power Supply: IP68 encapsulated switching adaptor 12V transformer Operating pressure: 0.2-20.0 bar (2.9-290 PSI) Electronic touch free concealed cistern system, complete with an iron frame for wall hung toilet. Activated by a dual flush infrared sensor. Operated by an IP68 encapsulated switching adaptor 12V transformer. Includes an override touch piezo switch, and an integral overflow pipe (warning pipe) to prevent flooding. Stainless steel panel and 2 vandal resistant side screws,other finishes available. Pre-flush optional upon request. A 24 hours hygiene flush is included. The following settings can be changed by using the Stern remote control: Sensor Range, Security Time, Delay In, Delay Out and On-Off.
