# Secador de manos libre de contacto, modelo Ever HD de Stern

- Propiedad del archivo: CONSTRUNARIO
- Formato: FIEBDC-3/2012
- Programa: Construnario Versión 3.51
- Fecha de los precios: 27/10/2021
- Divisa: EUR

**230510** u Secador de manos libre de contacto, modelo Ever HD de Stern
Secador de manos libre de contacto, modelo Ever HD de Stern Instalación instalación a encimera Voltaje de funcionamiento 110V-120/220V-240VAC, 50/60 HZ, 1.3-1.6KW Protección térmica del motor: El termostato de reinicio automático apaga la unidad, 120 V a 135 ° C (2570 ° F), 240 V a 95 ° C (2030 ° F) Protección térmica del calentador: El termostato de reinicio automático apaga la unidad a 85 ° C (1850 ° F). Fusible térmico corta la unidad a 1420 V (2880 F) Energía en espera 0.3-0.4W Protección de tiempo Apagado automático de 60 segundos Rango de detección 170 mm ± 20 mm, autoajustable Drip Proof IP21 Secador de manos libre de toque para instalación a encimera . Alimentado por 110V-120 / 220V-240VA. fabricado en latón cromado, versión fabricada en acero inoxidable 316 disponible, El secador de manos se apagará automáticamente después de ser utilizado durante más de 60 segundos. Los ajustes del sensor se pueden personalizado por control remoto
