# Touch Free Electronic Deck Mounted HandDryer, Ever HD from Stern

- Propiedad del archivo: CONSTRUNARIO
- Formato: FIEBDC-3/2012
- Programa: Construnario Versión 3.51
- Fecha de los precios: 27/10/2021
- Divisa: EUR

**230510** u Touch Free Electronic Deck Mounted HandDryer, Ever HD from Stern
Precio: 000
Touch Free Electronic Deck Mounted HandDryer, Ever HD from Stern Installation: Deck mounted Operating Voltage 110V-120/220V-240VAC, 50/60 HZ, 0.84-1.0KW Motor Thermal Protection Auto resetting thermostat turns unit off, 120V at 135OC (2570F), 240V at 95OC (2030F) Heater Thermal Protection Auto resetting thermostat turns unit off at 85OC (1850F). Thermal fuse cuts unit at 1420V (2880F) Standby Power 0.3-0.4W Timing Protection 60 seconds auto shut off Sensing Range 170 mm ± 20 mm, adjustable Drip Proof IP21 Touch free electronic hand dryer for deck mounted installations. Powered by 110V-120/220V-240VAC. Hand dryer will automatically shut off after being used for more than 60 seconds. Sensor settings can be customized by remote control.
