# Touch-Activated Electronic Footwasher from Stern

- Owner of the file: CONSTRUNARIO
- Format: FIEBDC-3/2012
- Program: Construnario Versión 3.51
- Date of prices: 27/10/2021
- Currency: EUR

**113720** u Touch-Activated Electronic Footwasher from Stern
Price: 000
Touch-Activated Electronic Footwasher from Stern Installation Exposed wall mounted Power Supply 9V battery Operating pressure 0.5-8.0 bar (7-116 PSI) Water supply Cold and premixed water Water flow 9 lpm / 2.38 gpm Water Saving Options 7 lpm / 1.85 gmp / 6 lpm / 1.59 gmp - Flow restrictor Flow Time 8 seconds default factory time. Adjustable on site Self-closing, solid brass, wall mounted foot washer. Touch operated. Built-in filter. Internal 9V battery. Maximizes hygiene and saves water. Directional shower head with easily cleanable silicone nozzles. Default flow time is adjustable on site. Unique On/Off function and optional automatic 24 hour hygiene flush.
