# Connection point for up to 10 units Junction Box from Stern. For Faucets, Urinals, Toilets and Showers

- Owner of the file: CONSTRUNARIO
- Format: FIEBDC-3/2012
- Program: Construnario Versión 3.51
- Date of prices: 27/10/2021
- Currency: EUR

**6530013** u Connection point for up to 10 units Junction Box from Stern. For Faucets, Urinals, Toilets and Showers
Price: 000
Connection point for up to 10 units Junction Box from Stern. For Faucets, Urinals, Toilets and Showers Model Switching adapter AC input Voltage 88-264 VAC Input frequency 47-63HZ Input current (115/230VAC) 0.7/0.4 for 2.1A 1.3/0.8 for 4.2A Box IP IP55 Temperature coefficient <0.02%º C (0-50ºC) Over current protection > 110%. Hold up time 14/80 for 2.1A 14/60 for 4.2A Leakage current TBA FOR 2.1A <1MA FOR 4.2A LED indicator Green LED = on Operating temperature -25 to +70°C. Derate linearly to 50% load from +50 to +70°C Storage temperature - 40 – 85 ºC Operating humidity 20-90% RH (non condensing) Storage humidity 10-95% RH (non condensing) Shock <196.1 m/s2 (20G) Safety agency approvals UL60950-1, EN60950-1, IEC60950-1, CE Mark Connection point for up to 10 units with a 12V DC 2.1 Amp transformer. Each unit can be installed in a distance of up to 32ft (10 meters) away from the junction box.
