# Sistema de alimentación múltiple, Transformer Junction Box de Stern. Para dispensadores de jabón y otros productos

- Propiedad del archivo: CONSTRUNARIO
- Formato: FIEBDC-3/2012
- Programa: Construnario Versión 3.51
- Fecha de los precios: 27/10/2021
- Divisa: EUR

**6530062** u Sistema de alimentación múltiple, Transformer Junction Box de Stern. Para dispensadores de jabón y otros productos
Sistema de alimentación múltiple, Transformer Junction Box de Stern. Para dispensadores de jabón y otros productos Modelo Switching Voltaje de entrada 88-264 VAC Frecuencia de entrada 47-63HZ Corriente de entrada (115/230VAC) 0.7/0.4 for 2.1A 1.3/0.8 for 4.2A Caja IP IP55 Sobre la protección de corriente <0.02%º C (0-50ºC) Tiempo de espera > 110%. Corriente de fuga 14/80 for 2.1A 14/60 for 4.2A Leakage current TBA FOR 2.1A <1MA FOR 4.2A Indicador LED LED VERDE = Encendido Temperatura de funcionamiento -25 to +70°C. Derate linearly to 50% load from +50 to +70°C Temperatura de almacenamiento - 40 – 85 ºC Humedad de funcionamiento 20-90% HR (sin condensación) Humedad de almacenamiento 10-95% HR (sin condensación) Choque <196.1 m/s2 (20G) Aprobaciones UL60950-1, EN60950-1, IEC60950-1, MARCA CE Sistema de alimentación múltiple para usar con dispensadores de jabón y otros productos Stern que permite conectar hasta 10 productos Stern juntos.incluye trasnformador 12VDC 4.2Amp *usar esta caja cuando se conecten diferentes productos Stern en los cuales se incluyan dispensadores de jabón.
