# Fluxómetroelectrónico sin contacto para urinario, modelo Jupiter 2040 K de Stern. Pila interna de 9 V

- Propiedad del archivo: CONSTRUNARIO
- Formato: FIEBDC-3/2012
- Programa: Construnario Versión 3.51
- Fecha de los precios: 28/10/2021
- Divisa: EUR

**800241** u Fluxómetroelectrónico sin contacto para urinario, modelo Jupiter 2040 K de Stern. Pila interna de 9 V
Fluxómetroelectrónico sin contacto para urinario, modelo Jupiter 2040 K de Stern. Pila interna de 9 V Instalación Empotrada a pared. Adecuado para instalaciones en construcción sólida o de paneles de yeso. Consumo 1.89 LPF, disponibles 1 LPF o 0.5 LPF Opciones de fuente de alimentación Pila interna de 9 V o Transformador de 9 V Descarga higiénica automática Aclarado automático cada 24H horas luego de la última activación Presión recomendada 0.5 - 8.0 bar (14.5 - 116 PSI). Fluxómetro electrónico libre de contacto para urinario, activado por sensor. Descarga automático cada 24 horas en el caso que el producto no haya sido utilizado. Diferentes consumos disponibles, 1.89 LPF, 1 LPF o 0.5 LPF válvula de cierre, filtro e indicador de batería baja. Descarga previa opcional disponible bajo pedido. Panel de acero inoxidable 316 con bastidor de hierro para montaje del urinal. Con el control remoto de Stern pueden modificarse los siguientes parámetros: rango del sensor, tiempo de descarga, tiempo de reacción, tiempo de retraso y encendido-apagado.
