# Touch-Free Electronic Wall Mounted Faucet. Malmo from Stern. Cold or premixed water

- Owner of the file: CONSTRUNARIO
- Format: FIEBDC-3/2012
- Program: Construnario Versión 3.51
- Date of prices: 28/10/2021
- Currency: EUR

**225865** u Touch-Free Electronic Wall Mounted Faucet. Malmo from Stern. Cold or premixed water
Price: 000
Touch-Free Electronic Wall Mounted Faucet. Malmo from Stern. Cold or premixed water Installation Wall mounted Power Supply 9V battery Operating pressure 0.5-8.0 bar / 7.0-116.0 PSI For greater water pressure please use a pressure reducing valve Water supply MALMO: Cold or premixed water MALMO 1000: Hot and cold water Water flow 6 LPM / 1.58 GPM - SSR PCA stream Water Saving Options 4 LPM / 1 GPM ; 3 LPM / 0.8 GPM 1.89 LPM / 0.5 GPM ; 1.3 LPM 0.35 GPM - PCA spray Water temperature 70°C Maximum Security Time Auto shutoff after 90 seconds. Customizable by remote control Heavy duty wall mounted electronic faucet, activated by an infrared sensor. Powered by an internal 9V battery for theft prevention. Includes a low battery level indicator. Latching solenoid valve located inside the product for added vandal protection. ADA compliant. Filters included. For cold or premixed water (single inlet). Malmo 1000 (two inlets) has a mixing handle forwater temperature adjustment. Customizable settings by optional remote control: Sensor range, Security time, Delay In, Delay Out and On-Off. 24 hour mandatory hygiene flush option available upon request.
