# Grifo electrónico libre de contacto, modelo Malmo 1000 de Stern. Agua fría y caliente

- Propiedad del archivo: CONSTRUNARIO
- Formato: FIEBDC-3/2012
- Programa: Construnario Versión 3.51
- Fecha de los precios: 28/10/2021
- Divisa: EUR

**225860** u Grifo electrónico libre de contacto, modelo Malmo 1000 de Stern. Agua fría y caliente
Grifo electrónico libre de contacto, modelo Malmo 1000 de Stern. Agua fría y caliente Instalación Instalación a pared Fuente de alimentación Pila interna 9V Presión de agua recomendada 0.5-8.0 bar / 7.0-116.0 PSI Suministro de agua MALMO: Agua fría o premezclada MALMO 1000: Agua fria y caliente Flujo de agua 6 LPM / 1.58 GPM - SSR PCA stream Opcional bajo pedido 4 LPM / 1 GPM ; 3 LPM / 0.8 GPM 1.89 LPM / 0.5 GPM ; 1.3 LPM 0.35 GPM - PCA spray Temperatura del agua 70°C máx Tiempo de seguridad 90 segundos modificables con control remoto Grifo electrónico de pared de alta resistencia, activado por un sensor de infrarrojos. Alimentado por pila interna de 9V, Incluye indicador de batera baja. Válvula solenoide ubicada en el interior edl cuerpo del grifo lo que lo hace más resistente al vandalismo. Versiones para agua fría o premezclada, o para agua fría y caliente. Listo para instalar, ideal para remodelaciones. Control remoto disponible para modificar las siguientes configuraciones de fábrica: rango del sensor, tiempo de descarga, tiempo de reacción, tiempo de retraso, encendido/apagado, reajuste.
