# Grifo electrónico libre de contacto con para instalación mural, modelo Medical 1000 TE de Stern. Transformador de 9V

- Propiedad del archivo: CONSTRUNARIO
- Formato: FIEBDC-3/2012
- Programa: Construnario Versión 3.51
- Fecha de los precios: 28/10/2021
- Divisa: EUR

**314600** u Grifo electrónico libre de contacto con para instalación mural, modelo Medical 1000 TE de Stern. Transformador de 9V
Grifo electrónico libre de contacto con para instalación mural, modelo Medical 1000 TE de Stern. Transformador de 9V Instalación Expuesto a pared Fuente de alimentación Transformador de 9V Presión de agua recomendada 0.5-8.0 bar / 7.0-116.0 PSI Suministro de agua Fría y caliente Flujo de agua 6 LPM / 1.58 GPM - SSR PCA stream Opcional bajo pedido 4 LPM / 1 GPM ; 3 LPM / 0.8 GPM 1.89 LPM / 0.5 GPM ; 1.3 LPM 0.35 GPM - PCA spray Temperatura del agua 70°C máx Tiempo de seguridad 90 segundos modificables con control remoto Grifo electrónico libre de contacto con para instalación mural, activado por sensor de infrarrojos. Con mezclador termostático para ajuste de la temperatura. Funciona con transformador. Electroválvula biestable situada en el interior del producto. El rango del sensor, puede ajustarse por control remoto, al igual que otras configuraciones, como: tiempo de retraso y tiempo de seguridad. El grifo se cerrará automáticamente tras un uso continuado de 90 segundos. El sensor incorpora un indicador de batería baja.
