# Touch-free wall-mounted electronic faucet, Medical 1000 TE from Stern. 9V transformer

- Owner of the file: CONSTRUNARIO
- Format: FIEBDC-3/2012
- Program: Construnario Versión 3.51
- Date of prices: 28/10/2021
- Currency: EUR

**314600** u Touch-free wall-mounted electronic faucet, Medical 1000 TE from Stern. 9V transformer
Price: 000
Touch-free wall-mounted electronic faucet, Medical 1000 TE from Stern. 9V transformer Installation Exposed wall-mounted Power Supply 9V transformer Operating water pressure 0.5-5.0 bar (7-72.5 PSI), for water pressure greater than 5.0 bar use a pressure reducing valve. Water supply Hot and cold water Water flow 6 LPM / 1.58 GPM - SSR PCA stream Water Saving Options 4 LPM / 1 GPM ; 3 LPM / 0.8 GPM 1.89 LPM / 0.5 GPM ; 1.3 LPM 0.35 GPM - PCA spray Water temperature 70°C Maximum Security Time 90 seconds. Adjustable by remote control Touch-free wall-mounted electronic faucet. Mixer for water temperature adjustment for hot and cold water. Body integrated spout. Powered by 9V transformer. Latching solenoid valve is located inside the product. Auto shutoff after 90 seconds. Adjustable settings by remote control: security time, delay in, delay out, on-off and reset to factory settings.
