# Touch free electronic soap dispenser fromStern. For hidden installation behind the mirror. Foam version

- Owner of the file: CONSTRUNARIO
- Format: FIEBDC-3/2012
- Program: Construnario Versión 3.51
- Date of prices: 28/10/2021
- Currency: EUR

**7292270** u Touch free electronic soap dispenser fromStern. For hidden installation behind the mirror. Foam version
Price: 000
Touch free electronic soap dispenser fromStern. For hidden installation behind the mirror. Foam version Installation Concealed Behind The Mirror Power Supply 12V Transformer Soap For Multifeed soap system. Peristaltic pump enables the use of any kind of liquid soap, detergent or antibacterial gel Soap dosage Factory setting of 1.2 to 1.6 cc depending on the selected soap. The soap quantity can be changed using the soap dispenser remote control. Refill Easy to use manual refill button used for soap priming. This function can also be performed with the remote control. Touch free electronic soap dispenser for hidden installation behind the mirror. Activated by infrared sensor. For use with non-proprietary soap. Connects to a central Multifeed soap system (which can support up to six soap dispensers simultaneously). With a designated peristaltic pump that prevents clogging and back flow. Adjustable settings by remote control: soap quantity, soap tank refill, temporary off and reset to factory settings.
