# Dispensador de jabón electrónico libre de contacto, modelo MF Classic SD de Stern. Transformador 12 V

- Propiedad del archivo: CONSTRUNARIO
- Formato: FIEBDC-3/2012
- Programa: Construnario Versión 3.51
- Fecha de los precios: 28/10/2021
- Divisa: EUR

**7292177** u Dispensador de jabón electrónico libre de contacto, modelo MF Classic SD de Stern. Transformador 12 V
Dispensador de jabón electrónico libre de contacto, modelo MF Classic SD de Stern. Transformador 12 V Instalación: Oculta tras el espejo Fuente de alimentación: Transformador de 12 V Jabón: Para usar con sistema de llenado múltiple . Este dispensador de jabón incluye una bomba peristáltica que permite el uso de cualquier tipo de jabón líquido, detergente o gel antibacteriano, versión para jabón de espuma disponible Dosificación del jabón: Ajustado en fábrica entre 1.2 y 1.6 cc, en función del jabón elegido. La cantidad de jabón de la dosis puede modificarse por medio del mando a distancia para dispensadores de jabón. Rellenado: Botón de rellenado de fácil uso para impulsar el jabón. Esta función puede realizarse también con el mando a distancia. Dispensador de jabón electrónico libre de contacto para instalación sobre encimera, para uso con el sistema de llenado múltiple, que permite proveer hasta 6 dispensadores de jabón con un solo tanque de 6 litros. Activado por sensor de infrarrojos. Cuerpo cromado. Apto para su uso con jabones líquidos de diferentes marcas, versión para jabón de espuma disponible. Con el mando a distancia pueden realizarse las siguientes funciones: selección de la cantidad de jabón, rellenado del depósito de jabón desconexión temporal, retorno a configuración de fábrica.
