# Touch-free electronic foam dispenser, MF Elite Foam AISI316 from Stern. For deckmounted installations

- Owner of the file: CONSTRUNARIO
- Format: FIEBDC-3/2012
- Program: Construnario Versión 3.51
- Date of prices: 28/10/2021
- Currency: EUR

**7292240** u Touch-free electronic foam dispenser, MF Elite Foam AISI316 from Stern. For deckmounted installations.
Price: 000
Touch-free electronic foam dispenser, MF Elite Foam AISI316 from Stern. For deckmounted installations. Installation Deck-mounted Power Supply 12V transformer Soap Peristaltic pump enables the use of any kind of liquid soap, detergent or antibacterial gel Refill Soap priming operated by remote control or by easy-to-use manual refill button Touch-free electronic foam dispenser for deckmounted installations. Activated by infrared sensor. For use with any non-proprietary soap. Chrome plated body, other finishes available. Connects to a central soap multifeed system (which can support up to six soap dispensers simultaneously). With a designated peristaltic pump that prevents clogging and back flow. Remote installation option: extension cable and longer piping. Adjustable settings by remote control: soap quantity, soap tank refill, temporary off and reset to factory settings.
