# Dispensador de jabón electrónico libre de contacto, modelo Trendy Plus de Stern. Para instalación sobre encimera. Cuerpo: 304 mm

- Propiedad del archivo: CONSTRUNARIO
- Formato: FIEBDC-3/2012
- Programa: Construnario Versión 3.51
- Fecha de los precios: 28/10/2021
- Divisa: EUR

**7292099** u Dispensador de jabón electrónico libre de contacto, modelo Trendy Plus de Stern. Para instalación sobre encimera. Cuerpo: 304 mm
Dispensador de jabón electrónico libre de contacto, modelo Trendy Plus de Stern. Para instalación sobre encimera. Cuerpo: 304 mm Instalación Montado sobre encimera. Instalación normal, con el depósito bajo el lavabo o remota, fijando a la pared el soporte para el depósito. Opciones de alimentación • Caja porta pilas para seis pilas D • Transformador de 12 V o Caja portapilas para seis (6) pilas tipo D Jabón: para usar con sistema de llenado multiple. Este dispensador de jabón incluye una bomba peristáltica que permite el uso de cualquier tipo de jabón líquido, detergente o gel antibacteriano. Dosificación del jabón Dósis configurada de fábrica entre 1,2 y 1,6 cc, dependiendo del tipo de jabón elegido. La dosis de jabón puede modificarse con el control remoto del dosificador. Viscosidad de jabón 100-3800 cPs Rellenado Botón de rellenado fácil de usar para que el jabón comience a salir por la boquilla del dispensador. Esta función puede realizarse también con el control remoto. Dispensador de jabón electrónico libre de contacto para instalación sobre encimera Cuerpo alto 304 mm / 11.96”, para uso con el sistema de llenado múltiple, que permite proveer hasta 6 dispensadores de jabón con un solo tanque de 6 litros. Activado por sensor de infrarrojos. Cuerpo cromado; otros acabados disponibles, versión fabricada en acero inoxidable 316 disponible. Apto para su uso con jabones líquidos de diferentes marcas, Con el mando a distancia pueden realizarse las siguientes funciones: selección de la cantidad de jabón, rellenado del depósito de jabón desconexión temporal, retorno a configuración de fábrica.
