# Kit dispensador de jabón de llenado múltiple, Multifeed Soap Dispenser Kit de Stern. Hasta 6 dispensadores

- Propiedad del archivo: CONSTRUNARIO
- Formato: FIEBDC-3/2012
- Programa: Construnario Versión 3.51
- Fecha de los precios: 28/10/2021
- Divisa: EUR

**7220096** u Kit dispensador de jabón de llenado múltiple, Multifeed Soap Dispenser Kit de Stern. Hasta 6 dispensadores
El kit dispensador de jabón de llenado múltiple “MULTIFEED SOAP DISPENSER KIT“ es la solución ideal para áreas de uso intensivo. El sistema permite proveer hasta 6 dispensadores de jabón Stern con un solo tanque de 6 litros. Alimentado por un transformador de 12V. Se puede utilizar con dispensadores de jabón de pared o de encimera . Este sistema es simple, limpio y rápido de instalar. Ayuda a asegurar que el baño permanezca organizado y ordenado y proporciona un entorno automatizado libre de gérmenes. La combinación perfecta con electrónica Líneas de grifos y dispensadores de jabón. Versiones para llenado por la parte superior o directamente al tanque disponibles.
