# Multifeed Top filling soap dispenser kit from Stern

- Owner of the file: CONSTRUNARIO
- Format: FIEBDC-3/2012
- Program: Construnario Versión 3.51
- Date of prices: 28/10/2021
- Currency: EUR

**7220096** u Multifeed Top filling soap dispenser kit from Stern
Price: 000
Stern’s Multifeed Top filling soap dispenser kit is the ideal solution for heavy usage areas. The multifeed system simultaneously supplies liquid soap to up to 6 soap dispensers. Includes a 6-Liter soap container. Powered by a 12V transformer. Top filling mechanism with high quality chrome plated anti-theft cover - no need to remove the container from its support below the counter. Can be used with Stern’s wall and deck-mounted soap dispensers. The multifeed soap dispenser kit is simple, clean and quick to install. It helps to ensure that the bathroom stays organized and neat and provides a germ free automated environment. The perfect combination with Stern’s electronic faucets and soap dispensers lines.
