# Touch free electronic shower panel, Neptune from Stern. Operated by IR sensor. 6x1.5V batteries

- Owner of the file: CONSTRUNARIO
- Format: FIEBDC-3/2012
- Program: Construnario Versión 3.51
- Date of prices: 28/10/2021
- Currency: EUR

**601410** u Touch free electronic shower panel, Neptune from Stern. Operated by IR sensor. 6x1.5V batteries
Price: 000
Touch free electronic shower panel, Neptune from Stern. Operated by IR sensor. 6x1.5V batteries Installation Exposed Power Supply · 9V battery · 9V transformer Operating pressure 0.5-8.0 bar / 7.0-116.0 psi Water supply Cold or premix water Water flow 9 LPM / 2.38 GPM Water Saving Options 3.5 LPM/0.93 GPM, 4LPM/1.05 GPM, 5 LPM/1.32 GPM 6 lpm /1.59 GPM, 7 lpm /1.85 GPM Water Temperature Maximum 70°C Touch free electronic shower panel. Operated by IR sensor. For cold or premixed water, non-return valves, filters. With an aluminum panel and WRAS approved Shower Head. Powered by a 9V Battery box or a 9V transformer. The battery box is located behind the panel with easy access. Includes a vandal resistant shower head with easily cleaned silicone nozzles. The water flow will automatically shut off after a factory set flow time of 2 minutes. Flow time is adjustable on site. Includes an adjustable 24 hour hygiene activation.
