# Panel de ducha electrónico activado por contacto, referencia Perfect Time 1000 TB de Stern. Pila de 9 V

- Propiedad del archivo: CONSTRUNARIO
- Formato: FIEBDC-3/2012
- Programa: Construnario Versión 3.51
- Fecha de los precios: 28/10/2021
- Divisa: EUR

**602400** u Panel de ducha electrónico activado por contacto, referencia Perfect Time 1000 TB de Stern. Pila de 9 V
Panel de ducha electrónico activado por contacto, referencia Perfect Time 1000 TB de Stern. Pila de 9 V Instalación Expuesta Opciones de alimentación · Pila 9V o Transformador de 9V Presión de funcionamiento 0,5-8,0 bar (7-116 PSI). Con una presión superior a 8 bar debe utilizarse una válvula a reductora de presión. Suministro de agua Agua fría y caliente Opciones de ahorro de agua 9 LPM / 2.38 GPM /4 LP / 1,0 GPM - PCA Spray Tiempo de Flujo 2 minutos modificables en sitio Temperatura del agua Máximo 70°C Panel de ducha electrónico activado por contacto. Para instalación a pared, versión para agua fría y caliente. Provisto con mezclador termostático para el control de la temperatura y termostop a 38 °C, válvulas antirretorno y filtros incluidos, panel de aluminio y cabezal de ducha aprobado por WRAS. Alimentado por una caja de batería de 9V o un transformador de 9V. fácil instalación, caja de pila y solenoide ubicadas detrás del panel que es de fácil acceso Incluye rociador de ducha antivandálico, de bajo consumo y fácil mantenimiento. Provisto con una descarga automática cada 24 horas en el caso de que el producto no haya sido utilizado, previniendo la congelación de líneas o la proliferación de bacterias por el agua estancada.
