# Self-closing electronic shower panel, Perfect Time 1000 TB from Stern. 9V Transformer

- Owner of the file: CONSTRUNARIO
- Format: FIEBDC-3/2012
- Program: Construnario Versión 3.51
- Date of prices: 28/10/2021
- Currency: EUR

**604400** u Self-closing electronic shower panel, Perfect Time 1000 TB from Stern. 9V Transformer
Price: 000
Self-closing electronic shower panel, Perfect Time 1000 TB from Stern. 9V Transformer Installation Exposed Power Supply · 9V battery · 9V transformer Operating pressure 0.5-8.0 bar / 7.0-116.0 psi Water supply Hot and cold water Water flow 9 LPM / 2.38 GPM Water Saving Options 3.5 LPM/0.93 GPM, 4LPM/1.05 GPM, 5 LPM/1.32 GPM 6 lpm /1.59 GPM, 7 lpm /1.85 GPM Water Temperature Maximum 70°C Self-closing electronic shower panel. Activated by touching the designated piezo button. Includes a thermostatic mixer for water temperature control for hot and cold water, non-return valves, filters and Thermostop operation at 38°C. With an aluminum panel and WRAS approved Shower Head. Powered by a 9V Battery box or a 9V transformer. The battery box is located behind the panel with easy access. Includes a vandal resistant shower head with easily cleaned silicone nozzles. The water flow will automatically shut off after a factory set flow time of 2 minutes. Flow time is adjustable on site. Includes an adjustable 24 hour hygiene activation.
