# Dispensador de jabón electrónico libre de contacto, referencia Quadrat 2030 B de Stern. Transformador 12 V

- Propiedad del archivo: CONSTRUNARIO
- Formato: FIEBDC-3/2012
- Programa: Construnario Versión 3.51
- Fecha de los precios: 28/10/2021
- Divisa: EUR

**351930** u Dispensador de jabón electrónico libre de contacto, referencia Quadrat 2030 B de Stern. Transformador 12 V
Dispensador de jabón electrónico libre de contacto, referencia Quadrat 2030 B de Stern. Transformador 12 V Instalación Mural Fuente de alimentación • Caja portapilas para 6 pilas tipo DD • Transformador de 12 V Jabón Depósito de jabón de 1 litro. La bomba peristáltica permite el uso de cualquier clase de jabón líquido, detergente o gel antibacteriano. Dosis de jabón Configuración de fábrica 1,2-1,6 cc Se puede modificar con el mando a distancia, en función del jabón elegido. Rellenado El flujo del jabón se activa con el mando a distancia o con un botón manual de rellenado de fácil uso. Dispensador de jabón electrónico libre de contacto para instalación a pared de hormigón o concreto sin acceso trasero. Activado por sensor de infrarrojos. Cuerpo cromado. Apto para su uso con jabones líquidos de diferentes marcas, Con el mando a distancia pueden realizarse las siguientes funciones: selección de la cantidad de jabón, rellenado del depósito de jabón desconexión temporal, retorno a configuración de fábrica.
