# Dispensador de jabón electrónico libre de contacto, modelo Quadrat SD 1.6 E de Stern. A pared con acceso trasero o pasillo de servicio técnico

- Propiedad del archivo: CONSTRUNARIO
- Formato: FIEBDC-3/2012
- Programa: Construnario Versión 3.51
- Fecha de los precios: 28/10/2021
- Divisa: EUR

**351916** u Dispensador de jabón electrónico libre de contacto, modelo Quadrat SD 1.6 E de Stern. A pared con acceso trasero o pasillo de servicio técnico
Dispensador de jabón electrónico libre de contacto, modelo Quadrat SD 1.6 E de Stern. A pared con acceso trasero o pasillo de servicio técnico Instalación Montado a pared Opciones de alimentación • Caja porta pilas para seis pilas D • Transformador de 12 V o Caja portapilas para seis (6) pilas tipo D Jabón: depósito de jabón de 6 litros. Este dispensador de jabón incluye una bomba peristáltica que permite el uso de cualquier tipo de jabón líquido, detergente o gel antibacteriano. Dosificación del jabón: dosis configurada de fábrica entre 1,2 y 1,6 cc, dependiendo del tipo de jabón elegido. La dosis de jabón puede modificarse con el control remoto del dosificador. Viscosidad de jabón 100-3800 cPs Rellenado Botón de rellenado fácil de usar para que el jabón comience a salir por la boquilla del dispensador. Esta función puede realizarse también con el control remoto. Dispensador de jabón electrónico libre de contacto para instalación a pared. Activado por sensor de infrarrojos. Cuerpo cromado. Incluye un depósito de jabón de 6 litros y soporte para el depósito de acero inoxidable, Apto para su uso con jabones líquidos de diferentes marcas. Con el mando a distancia pueden realizarse las siguientes funciones: selección de la cantidad de jabón, rellenado del depósito de jabón desconexión temporal, retorno a configuración de fábrica.
