# Touch-free deck-mounted electronic faucet, Quadrat DM E from Stern 9V transformer

- Owner of the file: CONSTRUNARIO
- Format: FIEBDC-3/2012
- Program: Construnario Versión 3.51
- Date of prices: 28/10/2021
- Currency: EUR

**351010** u Touch-free deck-mounted electronic faucet, Quadrat DM E from Stern 9V transformer
Price: 000
Touch-free deck-mounted electronic faucet, Quadrat DM E from Stern 9V transformer Installation Deck mounted Power Supply • 6 X 1.5V AA batteries • 9V transformer Operating pressure 0.5-8.0 bar / 7.0-116.0 PSI Water supply Cold and premixed water Water flow 6 LPM / 1.58 GPM - SSR PCA stream Water Saving Options 4 LPM / 1 GPM ; 3 LPM / 0.8 GPM 1.89 LPM / 0.5 GPM ; 1.3 LPM 0.35 GPM - PCA spray Water temperature 70°C Maximum Security Time 90 seconds Adjustable by remote control Touch-free deck-mounted electronic faucet. Activated by an infrared sensor. For cold or premixed water. Chrome plated body, other finishes available. Adjustable settings by remote control: sensor range, security time, delay in, delay out, on-off and reset to factory settings.
