# Touch-free electronic soap dispenser, Smart B from Stern. Battery box for 6 x DD Batteries

- Owner of the file: CONSTRUNARIO
- Format: FIEBDC-3/2012
- Program: Construnario Versión 3.51
- Date of prices: 28/10/2021
- Currency: EUR

**235920** u Touch-free electronic soap dispenser, Smart B from Stern. Battery box for 6 x DD Batteries
Price: 000
Touch-free electronic soap dispenser, Smart B from Stern. Battery box for 6 x DD Batteries Installation Deck-mounted Power Supply • Battery box for 6 x DD Batteries • 12V transformer Soap 1 Liter soap bottle. Peristaltic pump enables the use of any kind of liquid soap, detergent or antibacterial gel Soap Dose Default setting: 1.2-1.6 cc Adjustable by remote control in accordance to the selected soap. Refill Soap priming operated by remote control or by easy-to-use manual refill button Touch-free electronic soap dispenser for deckmounted installations. Activated by infrared sensor. For use with any non-proprietary soap. Chrome plated body, other finishes available. Includes a 1 liter soap bottle and bottle support. With a designated peristaltic pump that prevents clogging and back flow. Remote installation option: extension cable and longer piping. Adjustable settings by remote control: soap quantity, soap tank refill, temporary off and reset to factory settings.
