# Sistema modular jabón, agua y aire para instalación oculta detrás del espejo, SWA de Stern. Alta velocidad

- Propiedad del archivo: CONSTRUNARIO
- Formato: FIEBDC-3/2012
- Programa: Construnario Versión 3.51
- Fecha de los precios: 28/10/2021
- Divisa: EUR

**280410** u Sistema modular jabón, agua y aire para instalación oculta detrás del espejo, SWA de Stern. Alta velocidad
Sistema modular jabón, agua y aire para instalación oculta detrás del espejo, SWA de Stern. Alta velocidad Listo para integrar detrás el espejo para un diseño limpio y minimalista. • Evita los suelos mojados y resbaladizos y ahorra el tiempo de espera para el uso del secador de manos. • Reduce la cantidad de personal necesario para el mantenimiento de las instalaciones comerciales. • Fácil instalación, provisto con marco de acero inoxidable para fijar en la pared. • Ciclo ideal de jabón -agua-aire, libre de contacto. • Ayuda a prevenir el contagio por medio de bacterias. • Reduce el consumo de agua y jabón. • Se puede utilizar con diferntes marcas de jabón. Sistema modular jabón, agua y aire para instalación oculta detrás del espejo. Grifo, dispensador de jabón y secador de manos electrónicos libres de contacto, activados por sensor de infrarrojos. Provisto con soporte de acero inoxidable. La versión completa del módulo SWA incluye dispensador de jabón líquido o espuma y grifo libres de contacto, válvula mezcladora termostática y secador de manos. Cada componente puede proveerse de manera individual. Todas las combinaciones son posibles.
