# Soap-water-air modular system for integration behind the mirror, SWA from Stern. Hi-Speed

- Owner of the file: CONSTRUNARIO
- Format: FIEBDC-3/2012
- Program: Construnario Versión 3.51
- Date of prices: 28/10/2021
- Currency: EUR

**280410** u Soap-water-air modular system for integration behind the mirror, SWA from Stern. Hi-Speed
Price: 000
Soap-water-air modular system for integration behind the mirror, SWA from Stern. Hi-Speed DESIGNER FRIENDLY · Concealed behind the mirror for a clean minimalist design CONTRACTOR FRIENDLY · Easy installation with a stainless steel frame to be fixed to the wall. USER FRIENDLY · Ideal touch-free soap-water-air cycle · Helps to prevent cross contamination COST FRIENDLY · Reduces water and soap consumption · Can be used with non-proprietary soap ECO FRIENDLY · Conserves water and reduces soap waste · Maximizes LEED rating STAFF FRIENDLY · Quick and easy maintenance and refill Stern presents the BTM series soap-water-air modular system for integration behind the mirror. Operated by IR sensor. Includes touch-free faucet, touch-free soap or foam dispenser and hi-speed hand dryer.
