# Electronic self-closing lavatory faucet, operated by touch, Touch B from Stern. 9V battery

- Owner of the file: CONSTRUNARIO
- Format: FIEBDC-3/2012
- Program: Construnario Versión 3.51
- Date of prices: 28/10/2021
- Currency: EUR

**225100** u Electronic self-closing lavatory faucet, operated by touch, Touch B from Stern. 9V battery
Price: 000
Electronic self-closing lavatory faucet, operated by touch, Touch B from Stern. 9V battery Installation Lavatory mounted Power Supply • 9V battery • 9V transformer Operating pressure 0.5-8.0 bar / 7.0-116.0 psi Water supply Cold and premixed water Water flow 5 lpm / 1.32pm Cache Water Saving Options 1.89 lp m / 0.5 gpm Water temperature 70°C Maximum Electronic self-closing lavatory faucet, operated by touch. For cold or premixed water. Available with a 9V battery or a 9V transformer. LED ring illumination available. Latching solenoid valve is located above deck inside the product. Filters included. The faucet will automatically shut off after a flow time of 8 seconds. The flow time is adjustable on site as required.
