# Thermostatic and touch free electronic faucet, Trendy TE from Stern. 9V transformer

- Owner of the file: CONSTRUNARIO
- Format: FIEBDC-3/2012
- Program: Construnario Versión 3.51
- Date of prices: 28/10/2021
- Currency: EUR

**236935** u Thermostatic and touch free electronic faucet, Trendy TE from Stern. 9V transformer.
Price: 000
Thermostatic and touch free electronic faucet, Trendy TE from Stern. 9V transformer. Installation Deck mounted Operating water pressure 0.5-5.0 bar (7-72.5 PSI), for water pressure greater than 5.0 bar use a pressure reducing valve. Power Supply 9V Alkaline battery, externally mounted, or 9V transformer. Water Saving Options 6 LP M / 1.58 GP M ; 4 LP M / 1 GP M ; 3 LP M / 0.8 GP M 1.89 LP M / 0.5 GP M ; 1.3 LP M 0.35 GP M Water Supply Cold and Hot water Water temperature Max 700C Security Time 90 seconds. Customizable with Stern’s remote control. Thermostatic and touch free electronic faucet for deck mounted installations. Activated by an infrared sensor. Thermostatic mixer located in the faucet cap. Filters included. Chrome plated body, other finishes available. Includes a low battery indicator. Latching solenoid valve is located inside the faucet making it more resistant to vandalism. Installed as a regular faucet, simply connect the battery to complete the installation. The following settings can be customized by using the optional remote control: sensor range, security time, delay in, delay out and on-off. A 24 hour mandatory hygiene flush can be activated upon request.
