# Conjunto de grifo, dispensador de jabón y secador de manos, modelo Tubular DP Trio KE de Stern. Bastidor de hierro para soporte del lavamanos

- Propiedad del archivo: CONSTRUNARIO
- Formato: FIEBDC-3/2012
- Programa: Construnario Versión 3.51
- Fecha de los precios: 28/10/2021
- Divisa: EUR

**500120** u Conjunto de grifo, dispensador de jabón y secador de manos, modelo Tubular DP Trio KE de Stern. Bastidor de hierro para soporte del lavamanos
Conjunto de grifo, dispensador de jabón y secador de manos, modelo Tubular DP Trio KE de Stern. Bastidor de hierro para soporte del lavamanos TUBULAR DP FAUCET -DESCRIPCIÓN DEL PRODUCTO Instalación Instalación a pared Fuente de alimentación Pila 9V / Transformador 9V Presión de agua recomendada 0.5-8.0 bar / 7.0-116.0 PSI Suministro de agua Agua fria o premezclada Flujo de agua 6 LPM / 1.58 GPM - SSR PCA stream Opcional bajo pedido 4 LPM / 1 GPM ; 3 LPM / 0.8 GPM 1.89 LPM / 0.5 GPM ; 1.3 LPM 0.35 GPM - PCA spray Temperatura del agua 70°C máx Tiempo de seguridad 90 segundos modificables con control remoto TUBULAR 2030 SOAP DISPENSER - CARACTERÍSTICAS Instalación Montado a pared Opciones de alimentación • Caja porta pilas para seis pilas D • Transformador de 12 V o Caja portapilas para seis (6) pilas tipo D Jabón Depósito de jabón de 6 litros. Este dispensador de jabón incluye una bomba peristáltica que permite el uso de cualquier tipo de jabón líquido, detergente o gel antibacteriano. Dosificación del jabón Dósis configurada de fábrica entre 1,2 y 1,6 cc, dependiendo del tipo de jabón elegido. La dosis de jabón puede modificarse con el control remoto del dosificador. Viscosidad de jabón 100-3800 cPs Rellenado Botón de rellenado fácil de usar para que el jabón comience a salir por la boquilla del dispensador. Esta función puede realizarse también con el control remoto. TUBULAR HD - DESCRIPCIÓN DEL PRODUCTO Instalación Montado a pared Voltaje de funcionamiento 110V-120/220V-240VAC, 50/60 HZ, 1.3-1.6KW Protección térmica del motor El termostato de reinicio automático apaga la unidad, 120 V a 135 ° C (2570 ° F), 240 V a 95 ° C (2030 ° F) Protección térmica del calentador El termostato de reinicio automático apaga la unidad a 85 ° C (1850 ° F). Fusible térmico corta la unidad a 1420 V (2880 F) Energía en espera 0.3-0.4W Protección de tiempo Apagado automático de 60 segundos Rango de detección 170 mm ± 20 mm, autoajustable Drip Proof IP21 Conjunto de grifo, dispensador de jabón y secador de manos con bastidor de hierro para soporte del lavamanos Sistema de grifo, dispensador de jabón y secador de manos electrónicos libres de contacto para nstalación a pared. Activados por sensor de infrarrojos, provistos con bastidor de hierro para montaje. Disponible también en acero inoxidable 316.
