# Touch free soap dispenser, touch free faucet and hi-speed hand dryer for public bathroom use, Tubular DP Trio KE from Stern

- Owner of the file: CONSTRUNARIO
- Format: FIEBDC-3/2012
- Program: Construnario Versión 3.51
- Date of prices: 28/10/2021
- Currency: EUR

**500120** u Touch free soap dispenser, touch free faucet and hi-speed hand dryer for public bathroom use, Tubular DP Trio KE from Stern
Price: 000
Touch free soap dispenser, touch free faucet and hi-speed hand dryer for public bathroom use, Tubular DP Trio KE from Stern Tubular DP faucet - PRODUCT AT A GLANCE Installation Concealed wall-mounted with iron frame Power Supply 12V transformer (for faucet and soap dispenser with power splitter) Operating pressure 0.5-8.0 bar / 7.0-116.0 psi Water supply Cold and premixed water Water flow 6 LPM / 1.58 GPM - SSR PCA stream Water Saving Options 4 LPM / 1 GPM ; 3 LPM / 0.8 GPM 1.89 LPM / 0.5 GPM ; 1.3 LPM 0.35 GPM - PCA spray Water temperature 70°C Maximum Security Time 90 seconds. Adjustable by remote control Tubular 2030 soap dispenser - PRODUCT AT A GLANCE Installation Concealed wall-mounted with iron frame Power Supply 12V transformer (for faucet and soap dispenser with power splitter) Soap 1 Liter soap bottle. Peristaltic pump enables the use of any kind of liquid soap, detergent or antibacterial gel Soap Dose Default setting: 1.2-1.6 cc Adjustable by remote control in accordance to the selected soap. Refill Soap priming operated by remote control or by easy-to-use manual refill button Tubular HD - PRODUCT AT A GLANCE Installation Concealed wall-mounted with iron frame Operating Voltage 110V-120/220V-240Vac, 50/60 Hz, 1.3-1.6kW Motor Thermal Protection Auto resetting thermostat turns unit off, 120V at 135oC (2570F), 240V at 95oC (2030F) Heater Thermal Protection Auto resetting thermostat turns unit off at 85oC (1850F). Thermal fuse cuts unit at 1420V (2880F) Standby Power 0.3-0.4W Timing Protection 60 seconds auto shut off Sensing Range 170 mm ± 20 mm, Self adjusting Drip Proof IP21 Touch free soap dispenser, touch free faucet and hi-speed hand dryer for public bathroom use. Operated by IR sensor. The system includes mounting support for the washbasin, faucet, soap dispenser and hand dryer, available with full brass body or AISI316 material.
