# Dispensador electrónico de jabón en espuma, modelo Tubular foam E AISI316 de Stern. Transformador 12 V

- Propiedad del archivo: CONSTRUNARIO
- Formato: FIEBDC-3/2012
- Programa: Construnario Versión 3.51
- Fecha de los precios: 28/10/2021
- Divisa: EUR

**350982** u Dispensador electrónico de jabón en espuma, modelo Tubular foam E AISI316 de Stern. Transformador 12 V
Dispensador electrónico de jabón en espuma, modelo Tubular foam E AISI316 de Stern. Transformador 12 V Instalación: Montado a pared Fuente de alimentación: Transformador de 12 V Jabón: · Depósito de 1 litro de jabón · Bomba peristáltica que permite el uso de cualquier elegido. Dosis de jabón: Configurado por defecto: 1.2-1.6 cc ,Ajustable con el mando a distancia en función del jabón elegido. Viscosidad del jabón: Hasta 100 cPs Rellenado: El flujo del jabón se activa con el mando a distancia o por medio de un botón manual de llenado de fácil uso. Dispensador electrónico de jabón en espuma, de encimera, libre de contacto, activado por sensor de infrarrojos. Cuerpo cromado; hay otros acabados dispnibles. Versión fabricada en acero inoxidable disponible. Incluye un depósito de jabón de 1 litro y un soporte para el depósito. Al cerrarse automáticamente sin gotear, el dispensador de jabón en espuma contribuye a asegurar el orden y la limpieza del cuarto de baño. En combinación con el grifo Stern a juego libre de contacto, crea un entorno automático y libre de gérmenes. Con el mando a distancia para dispensadores de espuma, pueden modificarse las siguientes funciones: cantidad de jabón, cantidad de aire para crear espuma, retorno a las especificaciones de fábrica y llenado del depósito de jabón.
