# Touch-free electronic foam dispenser, Tubular foam E AISI316 from Stern. 12V Transformer

- Owner of the file: CONSTRUNARIO
- Format: FIEBDC-3/2012
- Program: Construnario Versión 3.51
- Date of prices: 28/10/2021
- Currency: EUR

**350982** u Touch-free electronic foam dispenser, Tubular foam E AISI316 from Stern. 12V Transformer
Price: 000
Touch-free electronic foam dispenser, Tubular foam E AISI316 from Stern. 12V Transformer Installation Wall mounted Power Supply 12V transformer Soap 1 Liter soap bottle. The peristaltic pump enables the use of any non-proprietary foam soap. Soap Viscosity Up to 100 cPs Refill Soap priming operated by remote control or by easy-to-use manual refill button Touch-free electronic foam dispenser for wall mounted installations. Activated by infrared sensor. AISI316 stainless steel body. Includes a 1 liter soap bottle and bottle support. With a designated peristaltic pump that prevents clogging and back flow. Remote installation option: extension cable and longer piping. Customizable settings by optional remote control: soap quantity, soap tank refill, temporary off and reset to factory settings.
