# Fluxómetro electrónico expuesto libre de contacto para inodoro, modelo Venus 1.28 GPF de Stern

- Propiedad del archivo: CONSTRUNARIO
- Formato: FIEBDC-3/2012
- Programa: Construnario Versión 3.51
- Fecha de los precios: 28/10/2021
- Divisa: EUR

**420242** u Fluxómetro electrónico expuesto libre de contacto para inodoro, modelo Venus 1.28 GPF de Stern
Fluxómetro electrónico expuesto libre de contacto para inodoro, modelo Venus 1.28 GPF de Stern Instalación Expuesto Opciones de fuente dealimentación Pila de litio de 9V ubicada dentro del cuerpo del producto ó Transformador de 9V. Presión recomendada 1.0-8.0 bar / 14.5-116.0 psi Consumo 4.8 LP F / 1.28 GPF Fluxómetro electrónico expuesto libre de contacto para inodoro. Activación por medio de sensor infrarrojo. Cuerpo de bronce cromado, incluye botón para descarga mecánica manual alternativa. Descarga de bajo consumo 1.28 gpf. Control remoto disponible para modificar las siguientes configuraciones de fábrica: rango del sensor, tiempo de descarga, tiempo de reacción, tiempo de retraso, encendido/apagado, reajuste.
