# Fluxómetro electrónico de contacto para inodoro, modelo Venus Comfort 2032 DFK. Pila de 9V

- Propiedad del archivo: CONSTRUNARIO
- Formato: FIEBDC-3/2012
- Programa: Construnario Versión 3.51
- Fecha de los precios: 28/10/2021
- Divisa: EUR

**800221** u Fluxómetro electrónico de contacto para inodoro, modelo Venus Comfort 2032 DFK. Pila de 9V
Fluxómetro electrónico de contacto para inodoro, modelo Venus Comfort 2032 DFK. Pila de 9V Instalación Empotrada a pared Consumo 6 litros , bajo pedido sistema de doble descarga Media descarga 3 LPF , Descarga completa 6 LPF o 4.8 LPF en la version Eco Opciones de fuente de alimentación Pila interna de 9 V o Transformador de 9 V Descarga higiénica automática Aclarado automático cada 24 horas de no uso después de la última activación Presión recomendada 1 bar - 8.0 bar Fluxómetro electrónico de contacto para inodoro, instalación mural empotrada. panel de acero inoxidable. Activación por medio pulsador piezo , con sistema doble descarga, descarga media de 3 litros cuando se toca el botón marcado con una ola y descarga completa de 6 litros, cuando se toca el botón marcado con dosolas. Incluye , panel protector que facilita la instalación y protege los componentes. Opción con bastidor en caso de que la instalación lo requiera. descarga automático cada 24 horas en el caso que el producto no haya sido utilizado disponible.
