# Fluxómetro electrónico expuesto libre de contacto para inodoro, modelo Venus 3002 E de Stern. Transformador. Entrada agua: posterior

- Propiedad del archivo: CONSTRUNARIO
- Formato: FIEBDC-3/2012
- Programa: Construnario Versión 3.51
- Fecha de los precios: 29/10/2021
- Divisa: EUR

**420231** u Fluxómetro electrónico expuesto libre de contacto para inodoro, modelo Venus 3002 E de Stern. Transformador. Entrada agua: posterior
Fluxómetro electrónico expuesto libre de contacto para inodoro, modelo Venus 3002 E de Stern. Transformador. Entrada agua: posterior Operación: La descarga tiene lugar cuando el usuario se aleja del inodoro, después de su uso. En elsistema de doble descarga, la descarga media ó la descarga completa es activada de acuerdo a la cantidad de tiempo transcurrido junto al inodoro. Instalación Expuesta Opciones de fuente de alimentación Pila de litio de 9V ubicada dentro del cuerpo del producto ó Transformador de 9V. Descarga higiénica automática Cada 24 horas durante 6 segundos luego de la última activación. Presión recomendada 1.0 - 8.0 bar (14.5 - 116 PSI). Llave de paso y filtro Internos. Incluídos. Fluxómetro electrónico expuesto libre de contacto para inodoro. Activación por medio de sensor infrarrojo. Cuerpo de bronce cromado, Incluye botón para descarga mecánica manual alternativa. Descarga de bajo consumo de 6 litros ó sistema doble descarga: si el usuario está presente por menos de un minutodentro de la zona de alcance del sensor, una descarga media de 3 litros se llevará a cabo. Si el usuario está presente por más de un minuto dentro de la zona de alcance del sensor, se producirá una descarga completa (6 litros). Control remoto disponible para modificar las siguientes configuraciones de fábrica: rango del sensor, tiempo de descarga, tiempo de reacción, tiempo de retraso, encendido/apagado, reajuste. Provisto con sistema indicador de pila baja y descarga automática cada 24 horas en el caso que el producto no haya sido utilizado.
