# Touch-free electronic flush valve for WV, Venus 3002 E from Stern. 9V transformer

- Owner of the file: CONSTRUNARIO
- Format: FIEBDC-3/2012
- Program: Construnario Versión 3.51
- Date of prices: 29/10/2021
- Currency: EUR

**420231** u Touch-free electronic flush valve for WV, Venus 3002 E from Stern. 9V transformer
Price: 000
Touch-free electronic flush valve for WV, Venus 3002 E from Stern. 9V transformer Installation Exposed wall-mounted, rear inlet Power Supply · 9V battery · 9V transformer Operating pressure 1.0-8.0 BAR / 14.5-116.0 PSI Touch-free electronic flush valve with a mechanical override button. Activated by infrared sensor. Shutoff valve and filter are included. Powered by a 9V battery or a 9V transformer. Battery versions include a low battery level indicator. With a 24-hour hygieneflush. Adjustable settings by remote control: sensor range, security time, delay in, delay out, on-off and reset to factory settings. Low consumption options and pre-flush operation are available upon request.
