# Sistema escalable para configurar sistemas PA, SX-2000 de Toa

- Propiedad del archivo: CONSTRUNARIO
- Formato: FIEBDC-3/2012
- Programa: Construnario Versión 3.51
- Fecha de los precios: 29/10/2021
- Divisa: EUR

**SX2000** u Sistema escalable para configurar sistemas PA, SX-2000 de Toa
El SX-2000 es un sistema escalable para configurar sistemas PA versátiles y altamente efectivos. El sistema cuenta con nuevas capacidades de matriz, de modo que un único sistema puede tener sus componentes distribuidos en diferentes ubicaciones bajo control centralizado. Ideal para instalaciones a gran escala que van desde edificios múltiples hasta sistemas locales, la versátil serie SX-2000 es especialmente adecuada para su uso en aeropuertos y estaciones de ferrocarril, fábricas, centros comerciales y grandes oficinas. La versatilidad del sistema, como la fuente de alimentación dual y la redundancia para un funcionamiento a prueba de fallos, lo convierten en una solución fiable para cualquier instalación específica sin largos plazos de entrega y a costa de los sistemas personalizados. Áreas de aplicación: Aeropuertos Estaciones de tren Fábricas Centros comerciales Edificios de oficinas
