# Fluxómetro electrónico libre de contacto para inodoro, modelo Venus Confort 2032 P de Stern. Pila de 9V. Botón piezo para descarga alternativa

- Propiedad del archivo: CONSTRUNARIO
- Formato: FIEBDC-3/2012
- Programa: Construnario Versión 3.51
- Fecha de los precios: 02/11/2021
- Divisa: EUR

**410576** u Fluxómetro electrónico libre de contacto para inodoro, modelo Venus Confort 2032 P de Stern. Pila de 9V. Botón piezo para descarga alternativa.
Fluxómetro electrónico libre de contacto para inodoro, modelo Venus Confort 2032 P de Stern. Pila de 9V. Botón piezo para descarga alternativa. Instalación Empotrada a pared Consumo 6 litros , bajo pedido sistema de doble descarga Media descarga 3 LPF , Descarga completa 6 LPF o 4.8 LPF en la version Eco Opciones de fuente de alimentación Pila interna de 9 V o Transformador de 9 V Descarga higiénica automática Aclarado automático cada 24 horas de no uso después de la última activación Presión recomendada 1 bar - 8.0 bar Fluxómetro electrónico libre de contacto para inodoro, instalación mural empotrada. panel de acero inoxidable. Activación por medio de sensor, disponible con sistema doble descarga, descarga media de 3 litros y descarga completa de 6 litros o de 4.8 litros. Incluye botón mecánico para descarga manual alternativa, panel protector que facilita la instalación y protege los componentes. Opción con bastidor en caso de que la instalación lo requiera. Rango del sensor ajustable con control remoto. Otras funciones modificables con control remoto: tiempo de descarga, tiempo de reacción tiempo de retraso, encendido/apagado, reajuste. Provisto con sistema indicador de pila baja y descarga automático cada 24 horas en el caso que el producto no haya sido utilizado.
