# Touch-free electronic W.C. flush valve system with a piezo button, VenusComfort 2032 KE from Stern. Metallic panel

- Owner of the file: CONSTRUNARIO
- Format: FIEBDC-3/2012
- Program: Construnario Versión 3.51
- Date of prices: 02/11/2021
- Currency: EUR

**800218** u Touch-free electronic W.C. flush valve system with a piezo button, VenusComfort 2032 KE from Stern. Metallic panel
Price: 000
Touch-free electronic W.C. flush valve system with a piezo button, VenusComfort 2032 KE from Stern. Metallic panel Installation Concealed. Iron frame included Power Supply • 9V battery • 9V transformer Operating pressure 1.0-8.0 bar / 14.5-116.0 PSI Water flow 3 LPF half flush / 0.8 GPF 6 LPF full flush / 1.58 GPF ECO - Water saving option 4.5 LPF full flush / 1.18 GPF Touch-free electronic W.C. flush valve system with a mechanical override or piezo button (depending on model) complete with metallic panel in satin finish and powder coated, blue color iron frame for wall hanging toilets. Suitable for installation in concrete and dry walls. Delivered as one piece complete with flush valve and all required accessories. Activated by a dual flush infrared sensor. Shut-off valve, filter and low battery indicator are included. Powered by a 9V battery or 9V transformer. With a 24-hour hygiene flush. Adjustable settings by remote control: sensor range, flush time, delay in, delay out, on-off and reset to factory settings. Low water consumption options and pre-flush operation are available upon request.
